# Sanierung Bettenhaus 2
Angebotsaufforderung (GAEB 90, DA83)
Eröffnung: 18.08.21 09:50
Währung: EUR
Auftraggeber: Sportschule Baden-Baden Steinbach im Badischen Sportbund Fre

## Aufzugsarbeiten-Modernisierung Personena
Datum: 14.07.21

### 01 Aufzugsarbeiten-Modernisierung Personenaufzug

*Hinweis*
BAUBESCHREIBUNG

Die Sportschule Steinbach plant den Umbau und die
Sanierung vom Bettenhaus 2, einem dreigeschossigen
Gebäude mit zentral gelegenen Haupttreppenhaus.

Im 2.OG werden vier bestehende Zimmer zu Rollstuhl
gerechten Zimmern umgebaut, die Wände werden versetzt
und die Bäder neu errichtet.
In 12 weiteren Zimmern werden die Bäder mit neuer
Sanitär-Installation und  Lüftern erneuert.
In den Zimmern werden Boden-, Wand- und Deckenflächen
erneuert, neue Türen werden eingebaut.
Die Elektroinstallation wird in Zimmern und Bädern
erneuert und neue Beleuchtung eingebaut.
Alle Räume erhalten eine neue Möblierung.
Im Flur wird ein Zimmer für den Studienleiter errichtet
mit neuem Bad.
Die Flure erhalten einen neuen Bodenbelag, Wand- und
Deckenanstrich.

Im 1.OG werden in 7 Zimmern die Bäder mit neuer
Sanitär-Installation und Lüftern erneuert.
In den Zimmern werden Boden-, Wand- und Deckenflächen
erneuert, die Türen werden erneuert.
Die Flure erhalten einen neuen Wand- und
Deckenanstrich, teilweise wird der Boden erneuert.
Die Elektroinstallation wird in Zimmern und Bädern
erneuert und neue Beleuchtung installiert.
Alle Räume erhalten eine neue Möblierung.
Ein Behinderten-WC wird in einem bestehenden Lagerraum
eingebaut.
Im Schwimmbadbereich wird eine neue Lehrerumkleide
errichtet.

Im EG werden in Teilbereichen die Böden aufbereitet und
die Wände und Decken gestrichen.
Bestehende Lagerräume werden renoviert.
Die Sanitärleitungen aus dem 1.OG werden über der Decke
im EG teilweise angeschlossen.
Hierfür werden in Teilbereichen die Gipskartondecken
demontiert und später wieder montiert.

Im KG werden neue Brandschutztüren eingebaut.
Ein Unterfluraufzug wird eingebaut, mit dem Lasten vom
EG ins KG befördert werden können.
Zum Aufzug wird ein neuer gepflasteter Fussweg
errichtet.

Das Treppenhaus erhält einen neuen Anstrich, die
Bodenbeläge werden aufbereitet, eine neue Beleuchtung
wird installiert.

Alle Zimmer werden mit Rauchmeldern ausgestattet, die
Brandmeldeanlage wird erweitert
und auf die Feuerwehr aufgeschaltet, die
Sicherheitsbeleuchtung wird ergänzt.
Die bestehende Aufzugsanlage am Treppenhaus wird
saniert und behindertengerechte Aufzugskabinen
eingebaut.

Lagerflächen für Material werden entlang der Südseite
am Gebäude bereitgestellt.
Materialanlieferungen sind mit der Bauleitung
abzustimmen.

Baustellen-WC´s mit Waschbecken werden bauseits bereit
gestellt.

Auf Grund der Covid-19-Situation sind die derzeit
gültigen Hygiene- und Gesundheitsschutzmassnahmen im
räumlichen Kontext zur Baustelle einzuhalten.
Im  Zugangsbereich zur Baustelle, im EG und im
Treppenhaus sind Masken zu tragen.

#### 01.01 Aufzugsarbeiten

*Hinweis*
Modernisierung der Aufzugsanlage mit neuer Steuerung
und Antriebsaggregat. Auskleidung der Aufzugskabine und
Umbau der Kabinenabschlusstüren auf geregelten Antrieb.
Umbaumaßnahmen in Anlehnung an die DIN 81-70 (für
Personen mit Behinderung)

**01.01.0001 Mikroprozessorsteuerung**
Einknopf sammelnd richtungsabhängig, im geschlossenen
Schaltschrank mit den erforderlichen Steuerungsplatinen
inkl. Bedienfeld, Fahrschützen und Ansteuerungen für
Türantriebsmotor.

Steuerwandschrank
Externer Hauptschalter
Fahrkorblichtschalter in der Schrankblende
Fahrten und Betriebsstundenzähler an der CPU abrufbar
Bündiganzeige in der Schrankblende
Rückholsteuerung (Auf/Ab, Stop)
Potenzialfreier Türrufkontakt
Potenzialfreier Sammelstörkontakt
Auswertung Überlast
Maschinenraumthermostat
Elektrische Ansteuerung des Antriebsaggregates
Phasenüberwachungsrelais

Zusatz-Sicherheitsbauteil für Überwachung der Position
Kabine an Haltestelle nach aktueller Vorschrift A3
Menge: 1,000 St

**01.01.0002 Kabinen-Bedienpaneel senkrecht**
Kabinen-Bedientableau vertikal montiert
Ausführung als Tableau ca. 200mm breit und ca. 800mm
hoch; V2A gebürstet

Das Tableau ist wie folgt bestückt:
Notbeleuchtung mit Gravur und Überlastanzeige
Digitale Etagenanzeige mit Fahrtrichtungspfeilen
Notbeleuchtungsstreuscheibe
Piktogrammanzeige für den Notruf
Integrierte Sprechstelle für das Notrufsystem
3 Stk. Ruftaster mit LED-Rufquittung
1 Stk. Schlüsselschalter "Außensteuerung AUS"
Taster "Notruf"
Taster "Tür öffnen"
Taster "Tür schließen"

Alle Taster in Ausführung: Großflächentaster mit
aufgesetzten Symbolen und zusätzlich Blindenschrift

Ansage der Haltestellen mit Sprachmodul und Einfahrgong
Menge: 1,000 St

**01.01.0003 Außendrücker an den Haltestellen**
Außendrücker an den Haltestellen

1 Stk. Rufknopf mit LED-Rufquittung
Fahrtrichtungsanzeigen

Mit Gravur "Aufzug im Brandfall nicht benutzen"

Taster in Ausführung: Großflächentaster mit
aufgesetzten Symbolen und zusätzlich Blindenschrift
Menge: 3,000 St

**01.01.0004 Hydraulikaggregat**
Hydraulikaggregat mit geregeltem Steuerblock.

Nach Norm: EN 81-2

Fahrgeschwindigkeit 0,48m/sek.
Fahrtspiele 90/h
Motorleistung 11,0kW

Mit eingebauter Tankheizung, gesteuert über
Thermostatregler

Steuerblock mit Zusatzfunktion zur Überwachung der
Ventilstellungen zur Bedienung Sicherheitsbauteil A3 in
Steuerung
Menge: 1,000 St

**01.01.0005 Ölfüllung**
Ölfüllung des Aggregates incl. Entsorgung des Altöles

Ausführung: Spezialöl mit hoher Temperaturfestigkeit.
Menge: 1,000 St

**01.01.0006 Abdichtung**
Abdichtung des bestehenden Hydraulikzylinders

Montage eines neuen Dichtsatzes und neuer Fußventile

Austausch von dem Druckausgleichsventil der
Kolbenstange am Kolbenboden
Menge: 1,000 St

**01.01.0007 Messeinrichtung**
Installation einer Messeinrichtung zur Kontrolle der
Beladung
Inkl. den erforderlichen Sensoren und elektrischem
Steuerungs- und Auswertegerät
Menge: 1,000 St

**01.01.0008 Kabinenanschlusskasten**
Kabinenanschlusskasten zur Montage auf dem Kabinendach
mit integrierter Inspektionsfahrtsteuerung
Menge: 1,000 St

**01.01.0009 Schachtinstallation**
Komplette Schachtinstallation inkl. Schachtschalter,
Schachtbeleuchtung sowie Steckdose in der Schachtgrube.
Die Verdrahtung der Schachttüren wird erneuert.
Menge: 1,000 St

**01.01.0010 Digitale Schachtkopierung**
Digitale Schachtkopierung inkl. Impulsschalter,
Mechaniksatz und Impulsgeber
Menge: 1,000 St

**01.01.0011 Hängekabel**
Hängekabel zur Verbindung der Kabine mit der
Aufzugssteuerung inkl. Aufhängungen
Menge: 1,000 St

**01.01.0012 Kabinen-Auskleidung**
Auskleidung der bestehenden Kabine
Ausführung:

Kabinenmaße:
KB x KT x KH = 1100mm x 1600mm x 2100mm

Nutzlast durch Überlastanzeige begrenzt auf 600kg

Incl. Seitenwände, Rückwand aus V2A Leinenstruktur

Einzüge aus V2A gebürstet Korn 240

Bodenbelag Industrie-Kunststoffbelag

An Rückwand Kristallspiegel klar auf ganzer
Kabinenbreite, beginnend ab 900mm über OKKF bis
Unterkante Kabinendecke

Decke weis lackiert mit 6 Stück LED Strahler

Mit Sockelleiste V2A gebürstet umlaufend
Menge: 1,000 St

**01.01.0013 Kabinenabschlusstüre**
Austausch der bestehenden Kabinenabschlusstüre

gegen Kabinenabschlusstüre Teleskop 2-blättrig seitlich
öffnend mit elektronisch geregeltem Antrieb. Türblätter
aus Edelstahlblech V2A gebürstet

TB 900mm x TH 2000mm (wie Bestand)
Menge: 1,000 St

**01.01.0014 Lichtgitter**
Montage eines Lichtgitters am Kabinenzugang

(Ersatz für bestehende Lichtschranke)

positioniert im Spalt zwischen Kabinen- und Schachttüre

Abfragehöhe ab 30mm bis 1600mm OKFF
Menge: 1,000 St

**01.01.0015 Abnahmepapiere**
Erstellung der erforderlichen Abnahmepapiere für den
TÜV
Menge: 3,000 Satz

**01.01.0016 Monteurgestellung**
Monteurgestellung zur vorgeschriebenen TÜV-Abnahme-
prüfung
Menge: 1,000 St

*Hinweis*
Lieferung: frei Baustelle
einschließlich Demontage, Montage, Entsorgung,
Nebenkosten wie Fahrtzeit, Fahrgeld und Auslösung

Montage: durch Fachmonteure innerhalb der normalen
werktäglichen Arbeitszeit

Lieferzeit: ca. 10 - 12 Wochen nach Auftragserteilung

Außerbetriebszeit: ca. 15 Arbeitstage

Gewährleistung: 24 Monate
Nicht im Angebot enthalten sind alle bauseitig zu
erbringenden Leistungen wie Maurer, Maler, Rüst, Putz-
und Stemmarbeiten

Im Maschinenraum muss ein 5-Leiternetz zur Verfügung
gestellt werden.

Die Gebühren für die TÜV Vor- und Hauptprüfung sind im
Angebot nicht enthalten und vom Auftraggeber direkt an
den TÜV zu entrichten.

#### 01.02 Stundenlohnarbeiten

*Hinweis*
Bezahlt werden nur die auf Anordnung des Auftraggebers
tatsächlich vor Ort geleisteten Stunden ohne Wegezeiten
mit den vereinbarten Stundenverrechnungssätzen
zuzüglich Umsatzsteuer.
In den Stundenverrechnungssätzen für die nachstehenden
Lohn- und Berufsgruppen sind alle in § 15 Nr. 1 (2)
VOB/B genannten Kosten enthalten.
Zuschläge zu den Verrechnungssätzen für vom
Auftraggeber angeordnete oder zu vertretende Nacht-,
Sonntags-, Feiertags- und Mehrarbeiten (Überstunden)
sind gesondert nachzuweisen; sie werden in Höhe der
tariflichen Vereinbarung vergütet.
Für Nacht-, Sonntags- und Feiertagsarbeit wird als
Zuschlag nur der Beitrag zur gesetzlichen
Unfallversicherung vergütet. Für Mehrarbeit werden
zusätzlich die Sozialkosten vergütet.
Etwa anfallende Stundenlohnarbeiten werden wie folgt
abgerechnet:

**01.02.0001 Vorarbeiter**
Stundenlohnarbeiten durch Vorarbeiter/-in
auf Anordnung des AG ausführen.
Menge: 5,000 Std

**01.02.0002 Facharbeiter**
Stundenlohnarbeiten durch Facharbeiter/-in
auf Anordnung des AG ausführen.
Menge: 5,000 Std

**01.02.0003 Helfer**
Stundenlohnarbeiten durch Helfer/-in
auf Anordnung des AG ausführen.
Menge: 5,000 Std

USt %: 19,00
